# AC NATO Flugplatz BBN NOER
Angebotsaufforderung (GAEB DA XML 3.3, DA83)
Projekt: AC NATO
Währung: EUR
Auftraggeber: Bau- und Liegenschaftsbetrieb, NL Bundesbau, Mercedesstr.12, 40470 Düsseldorf
Erstellt mit: FUTURA, FUTURA Version 9.1.03.77, 26.03.2026

## Zusätzlicher Text
Allgemeine Vorbemerkungen (mit Ü2)

Lage der Baustellen und Zufahrtsmöglichkeiten:

Die Baustelle liegt auf dem Gelände des NATO-Flugplatzes in Nörvenich.
Dieser liegt südwestlich von Köln zwischen Düren und Erftstadt und ist
über die B 477 von den Orten Blatzheim oder Nörvenich zu erreichen.

Zutrittsregelungen für den NATO-Flugplatz Nörvenich (Sicherheitsbereich):

Die Ausführung der Arbeiten unterliegt der Geheimhaltung.
Mit der Beauftragung ist, für das zum Einsatz kommende Personal (Hauptauftragnehmer und eventuelle Nachunternehmer)
die erweiterte Sicherheitsprüfung "Ü2" (Sabotageschutz)
nach § 9 Sicherheitsüberprüfungsgesetz (SÜG) einzuleiten.

Hierfür sind dem BLB NRW Aachen, Projektbüro Nörvenich die Firmenzutrittslisten über das zum Einsatz kommende Personal unverzüglich, jedoch spätestens 7 Kalendertage, nach Auftragserteilung vorzulegen.
Die Weiterleitung der Unterlagen, im Sinne der erweiterten Sicherheitsprüfung "Ü2" nach § 9 Sicherheitsüberprüfungsgesetz (SÜG) an die entsprechenden Stellen ist dem BLB NRW Aachen spätestens 14 Kalendertage nach Auftragserteilung nachzuweisen.

Die Firmenzutrittslisten werden vom BLB NRW Aachen an das TaktLwG 31
„Boelcke“ und an das BwDLZ Aachen zur Prüfung weitergeleitet.

Alle Arbeitskräfte müssen einen gültigen Personalausweis oder Reisepass
mit sich führen. Dieser wird im Passwechselverfahren gegen einen
Sonderausweis getauscht.

Der Fliegerhorst kann nur mit einem Sonderausweis der Truppe betreten
werden.

Die Richtlinien / Belehrung für das Betreten der Kasernenanlage des
TaktLwG 31 „Boelcke“ bei der Durchführung von Bau- und
Instandsetzungsarbeiten bzw. Anlieferungen sind zwingend zu beachten.

Gemäß den Vorgaben des taktischen Luftwaffengeschwaders 31 „Boelcke“
(TaktLwG. 31 „B“) muss für alle zu Einsatz kommende Personen, ohne gültige Ü2-Sicherheitsüberprüfung eine Begleitung in den Sicherheitsbereich durch TaktLwG. 31 „B“ sichergestellt werden. Daher sind alle Zutritte beim Kasernenkommandanten mindestens 5 Werktage im Voraus anzukündigen.

Der im Zusammenhang mit den Zutrittsregelungen entstehende Aufwand und
die damit verbundenen Kosten sind auf die Leistungspositionen umzulegen
und werden nicht gesondert vergütet.

Zutrittsregelungen für Zulieferfirmen des Auftragnehmers:

Für Personal der Zulieferfirmen gelten die vorgenannten Regelungen im vollen Umfang. Zulieferfirmen sind grundsätzlich vom AN zur Begleitung beim Kasernenkommandanten anzumelden, falls keine gültige Sicherheitsüberprüfung des Zulieferers vorliegt. Der Aufwand und die Kosten sind in die Einheitspreise einzurechnen und werden nicht gesondert vergütet.
Das Personal des Zulieferers muß über folgende Informationen verfügen:
- Name des Auftraggebers
- Ansprechpartner des Auftraggebers und dessen telefonische Erreichbarkeit
- Lieferadresse auf dem NATO-Flugplatz Nörvenich (Gebäude)
- Art der Lieferung

Militärische Vorschriften:

Die militärischen Vorschriften sind von allen vom Auftragnehmer
eingesetzten Arbeitskräften, Lieferanten und sonstigem Personal zu
beachten.

Innerhalb des Kasernengeländes dürfen sich die Beschäftigten nur im
unmittelbaren Baustellenbereich bzw. auf den Zu- und Abfahrtsstraßen
bewegen.

Arbeitnehmer aus Staaten mit besonderen Sicherheitsrisiken (siehe Anlage
Staatenliste) haben keinen Zutritt.

Arbeitskräften, die den Anforderungen der Sicherheitsüberprüfung nicht
genügen, kann das Betreten des militärischen Geländes ohne Angaben von
Gründen verweigert werden. Der Auftragnehmer hat keinen Anspruch auf den
Einsatz von Personen, denen keine Betretungserlaubnis erteilt wird.

Etwaige, nicht rechtzeitig angekündigte Behinderungen durch militärische
Maßnahmen, die eine Arbeitsunterbrechung zur Folge haben, sind
unverzüglich unter Angabe von Gründen und Zeit dem BLB NRW Aachen,
Projektbüro Nörvenich, mitzuteilen.

Für Wochenend- und Feiertagsarbeiten muss der Auftragnehmer die
erforderlichen Genehmigungen der Truppe, des Gewerbeaufsichtsamtes und
der anderen zuständigen Dienststellen einholen.

Sie sind bei der örtlichen Bauleitung bis spätestens

Donnerstag 11.00 Uhr

vor dem zum Arbeiten vorgesehenen Wochenende anzumelden.

Das Aufstellen von Wohnlager oder Wohncontainer ist nicht gestattet!

Innerhalb des Flugplatzes dürfen sich die Beschäftigten nur im
unmittelbaren Baustellenbereich bzw. auf den Zu- und Abfahrtsstraßen
bewegen. Geschwindigkeitsbeschränkungen im Flugplatzbereich sind
einzuhalten.

Die Baustelle ist täglich aufzuräumen, die Zufahrtsstraßen sind bei
Verschmutzung unverzüglich zu säubern. Bauabfälle und Verpackungsmaterial im Außenbereich sind grundsätzlich/unverzüglich zu beseitigen.
Umherfliegendes Material stellt grundsätzlich eine Gefährdung für Luftfahrzeuge dar und ist strickt zu vermeiden.

Hinweisschilder sind zu beachten!

Liste der Staaten mit besonderen Sicherheitsrisiken:

Anlage
zum RdSchr/RdErl des BMI vom 08.06.2022
- ÖS II 5 - 54001/10#3 -

Staatenliste1

im Sinne von § 13 Absatz 1 Nummer 17 SÜG2

1. Afghanistan (Islamische Republik Afghanistan)
2. Algerien (Demokratische Volksrepublik Algerien)
3. Armenien (Republik Armenien)
4. Aserbaidschan (Republik Aserbaidschan)
5. Belarus (Republik Belarus)
6. China (Volksrepublik China),
  ab 01.07.1997 einschließlich Sonderverwaltungsregion (SVR) Hongkong,
  ab 20.12.1999 einschließlich Sonderverwaltungsregion (SVR) Macau
7. Georgien
8. Irak (Republik Irak)
9. Iran (Islamische Republik Iran)
10. Kasachstan (Republik Kasachstan)
11. Kirgisistan (Kirgisische Republik)
12. Korea (Demokratische Volksrepublik Korea)
13. Kuba (Republik Kuba)
14. Laos (Demokratische Volksrepublik Laos)
15. Libanon (Libanesische Republik)
16. Libyen (Staat Libyen)
17. Moldau (Republik Moldau)
18. Pakistan (Islamische Republik Pakistan)
19. Russische Föderation
20. Sudan (Republik Sudan)
21. Syrien (Arabische Republik Syrien)
22. Tadschikistan (Republik Tadschikistan)
23. Turkmenistan
24. Ukraine
25. Usbekistan (Republik Usbekistan)
26. Vietnam (Sozialistische Republik Vietnam).

____________________________________________________________________________
1 Festgelegt durch das Bundesministerium des Innern und für Heimat. Die Schreibweise der Staatennamen richtet sich nach dem vom Auswärtigen Amt herausgegebenen "Verzeichnis der Staatennamen für den amtlichen Gebrauch in der Bundesrepublik Deutschland" in der jeweils geltenden Fassung, die im Gemeinsamen Ministerialblatt bekanntgegeben wird.
2 Anlage zur "Anleitung zum Ausfüllen der Sicherheitserklärung".

## 0004 A2 Fenster

*Hinweis: Hinweistext*
Das nachfolgende Leistungsverzeichnis beschreibt die
Metallbau-und Schlosserarbeiten in Geb A2 auf dem
NATO-Flugplatz in Nörvenich.

Die kleinste Transportöffnung ist ca. 1130/2760 mm
(s. Planung).

Kurzbeschreibung der Baumaßnahme:

Im hier vorliegenden Objekt ist die Instandsetzung der
Sanitäranlagen geplant. In diesem Zusammenhang erfolgt
die Kernsanierung der WC Anlagen, Lager, Küche und
Büros. Vor dem Neuaufbau ist laut Schadstoffgutachten
des Büros Gut8er Wehetal GmbH die bauseitig vorh.
PCB-haltige Beschichtung an den Wänden, sowie die
KMF-haltige Beschichtung an Rohrleitungen entfernen.
Weiter sind im Breich der Wände asbesthaltigen Putze zu
entfernen.

Die Arbeiten sollen im Schwarzbereich mit gerichtetem
Luftwechsel realisiert werden. Hierdurch kann
sichergestellt werden, dass angrenzende, durch die
Bundeswehr genutzte Bereiche, nicht kontaminiert
werden.

Anmeldung der Arbeiten:
Der Auftragnehmer erhält durch den Bau- und
Liegenschaftsbetrieb NRW Aachen, nach vorheriger
Anmeldung des Ausführungszeitraums bei der Bauleitung,
ein Begleitschreiben zur Personenanmeldung.
Dieses vom BLB NRW vorausgefüllte Begleitschreiben wird
zusammen mit einer beigefügten Firmenanmeldeliste an
den AN geschickt.
Der AN füllt die Firmenanmeldeliste gem. dem
Begleitschreiben vollständig aus und sendet alle
aufgelisteten Unterlagen an die im Begleitschreiben
aufgeführten E-Mailadressen mit mind. 5 Tagen Vorlauf.
Bei einer unvollständigen Anmeldung oder bei einer
nicht Einhaltung der Vorlaufszeit kann der Zutritt zu
dem Flugplatz durch die Wache verwehrt werden.
Daraus resultierende Ausfall- /Stillstandzeiten können
durch den AN nicht geltend gemacht werden.
Arbeitszeiten:
Die Arbeiten sind innerhalb der Dienstzeiten des
Nutzers durchzuführen.
Das Zeitfenster für die Durchführung der Arbeiten ist
wochentags montags bis donnerstags 06:00 Uhr bis 16:00
Uhr, sowie Freitags von 06:00 Uhr bis 12:00 Uhr.
Die Zeiten sind so zu verstehen, dass zur angegebenen
Zeit das Gelände verlassen sein muss.
Zutrittsregelung für den NATO-Flugplatz Hardt
Nörvenich:
Die Baustelle befindet sich im militärischen Bereich
der Bundeswehr, NATO-Flugplatz, 52388 Nörvenich.
Alle Arbeitskräfte müssen einen gültigen
Personalausweis oder Reisepass mit sich führen. Dieser
wird im Passwechselverfahren an der Wache gegen einen
Sonderausweis getauscht.
Der im Zusammenhang mit den Zutrittsregelungen
entstehende Aufwand und die damit verbundenen Kosten
sind auf die Leistungspositionen umzulegen und werden
nicht gesondert vergütet.
Zutrittsregelung für Zulieferfirmen des Auftragnehmers:
Für Personal der Zulieferfirmen gelten die vorgenannten
Regelungen.
Zulieferfirmen sind grundsätzlich vom AN an der
Hauptwache abzuholen, zur Baustelle zu begleiten und
nach Abschluss der Tätigkeit wieder zur Hauptwache
zurückzubegleiten.
Der Aufwand und die Kosten sind in die Einheitspreise
einzurechnen und werden nicht gesondert vergütet.
Militärische Vorschriften:
Arbeitnehmer aus Staaten mit besonderen
Sicherheitsrisiken (siehe Anlage Staatenliste) haben
keinen Zutritt zum Gelände.
Arbeitskräften, die den Anforderungen der
Sicherheitsüberprüfung nicht genügen, kann das Betreten
des militärischen Geländes ohne Angaben von Gründen
verweigert werden.
Der Auftragnehmer hat keinen Anspruch auf den Einsatz
von Personen, denen keine Betretungserlaubnis erteilt
wird.
Etwaige, nicht rechtzeitig angekündigte Behinderungen
durch militärische Maßnahmen, die eine
Arbeitsunterbrechung zur Folge haben, sind unverzüglich
unter Angabe von Gründen und Zeit dem BLB NRW Aachen
mitzuteilen.
Für Wochenend- und Feiertagsarbeiten muss der
Auftragnehmer die erforderlichen Genehmigungen der
Truppe, des Gewerbeaufsichtsamtes und der anderen
zuständigen Dienststellen einholen.
Sie sind bei der örtlichen Bauleitung und dem BLB NRW
Aachen spätestens 5 Werktage vor dem zum Arbeiten
vorgesehenen Wochenende anzumelden.
Das Aufstellen von Wohnlagern oder Wohncontainern ist
nicht gestattet!
Innerhalb des Flugplatzgeländes dürfen sich die
Beschäftigten nur im unmittelbaren Baustellenbereich
bzw. auf den Zu- und Abfahrtsstraßen bewegen.
Geschwindigkeitsbeschränkungen sind einzuhalten.
Die Baustelle ist täglich aufzuräumen, die
Zufahrtsstraßen sind bei Verschmutzung unverzüglich zu
säubern. Bauabfälle und Verpackungsmaterial im
Außenbereich sind grundsätzlich unverzüglich zu
beseitigen. Hinweisschilder sind zu beachten!
Liste der Staaten mit besonderen Sicherheitsrisiken
(Stand 08.06.2022):
1. Afghanistan (Islamische Republik Afghanistan)
2. Algerien (Demokratische Volksrepublik Algerien)
3. Armenien (Republik Armenien)
4. Aserbaidschan (Republik Aserbaidschan)
5. Belarus (Republik Belarus)
6. China (Volksrepublik China),
ab 01.07.1997 einschließlich Sonderverwaltungsregion
(SVR) Hongkong,
ab 20.12.1999 einschließlich Sonderverwaltungsregion
(SVR) Macau
7. Georgien
8. Irak (Republik Irak)
9. Iran (Islamische Republik Iran)
10. Kasachstan (Republik Kasachstan)
11. Kirgisistan (Kirgisische Republik)
12. Korea (Demokratische Volksrepublik Korea)
13. Kuba (Republik Kuba)
14. Laos (Demokratische Volksrepublik Laos)
15. Libanon (Libanesische Republik)
16. Libyen (Staat Libyen)
17. Moldau (Republik Moldau)
18. Pakistan (Islamische Republik Pakistan)
19. Russische Föderation
20. Sudan (Republik Sudan)
21. Syrien (Arabische Republik Syrien)
22. Tadschikistan (Republik Tadschikistan)
23. Turkmenistan
24. Ukraine
25. Usbekistan (Republik Usbekistan)
26. Vietnam (Sozialistische Republik Vietnam).
Zugänglichkeit der Baustelle / Beauftragung / Verfahren
und Schweißerlaubnisschein:
Die Zufahrt (im gesicherten Bereich) von der Hauptwache
bis zur Baustellenzufahrt beträgt maximal 2100 Meter.
Lage und Abmessung der Auszäunung sowie des Bauwerks
sind den beiliegenden Planungsunterlagen zu entnehmen.
Der AN hat weiter nach Auftragserteilung
erforderlichenfalls über den AG einen
Schweißerlaubnisschein, nach § 30 BGV D1 einzuholen.
Weiter sind feuergefährliche Arbeiten mindestens zwei
Tage vor Ausführung bei der Bauleitung und dem AG
schriftlich anzuzeigen.
Behinderungen jeglicher Art sind der Bauleitung und dem
Auftraggeber sofort schriftlich anzuzeigen.
Besondere Vorbemerkungen allgemein:
Aufgrund der räumlichen Gegebenheiten in der Maßnahme
ist eine Besichtigung vor Angebotsabgabe des Bieters,
aus Sicht des AG absolut notwendig und ausdrücklich
erwünscht.
Der Bieter kann vor Angebotsabgabe, nach vorheriger
Absprache mit dem BLB NRW Aachen, einen Termin zur
Besichtigung vor Ort ausmachen.
Die bautechnischen und örtlichen Gegebenheiten
insbesondere die Wartezeiten und Mehraufwendungen für
Ein- und Ausfahrten, sowie die An- und Abfahrtskosten
sind bei der Kalkulation zu beachten und soweit nicht
in besonderen Leistungspositionen erfasst in die
Einheitspreise mit einzukalkulieren.
Das Reinigen des Arbeitsbereiches durch trockenes
Kehren oder Abblasen von Staubablagerungen mit
Druckluft ist grundsätzlich nicht zulässig.
Reinigungsarbeiten sind so durchzuführen, dass die
Freisetzung und Aufwirbelung von Staub so gering wie
möglich ist, z. B. mit Feucht- oder Nassverfahren nach
dem Stand der Technik oder saugend unter Verwendung
geeigneter Staubsauger oder Entstauber.
Das Zwischenlagern von Abbruchgütern, Material und
Geräten im Sanierungsbereich ist nicht oder nur in
besonderen Fällen nach Absprache mit der Bauleitung und
dem AG zulässig.
Eventuelle Beschädigungen sind sofort zu melden und
ordnungsgemäß zu beseitigen.
Wasser und Strom werden dem AN kostenfrei zur Verfügung
gestellt.
Für die Herstellung der Anschlussmöglichkeiten auf der
Baustelle ist der Auftragnehmer selbst verantwortlich.
Der Bieter verpflichtet sich:
a) Ein Bautagebuch mit täglichen Eintragungen aller
Bautätigkeiten inkl. Aufmaße, aller wichtigen
Vorkommnisse und Ereignisse, insbesondere der
zusätzlichen zum Vertrag angeordneten Leistungen und
Stundenlohnarbeiten zu führen. Das Bautagebuch ist
wöchentlich an die Bauleitung zu übergeben.
b) Eine Woche nach Beauftragung einen
Steuerungsterminplan mit Personalstärke für den
geschuldeten Leistungsumfang und die geschuldeten
Ausführungsfrist vorzulegen. Dem Steuerungsterminplan
sind die ermittelten Projektstundenberechnungen anhand
der Mengengerüste des LVs mit Arbeitszeitwerten je
Position beizulegen, sowie eine Aufstellung des
geplanten Wochenumsatzes in Euro über den Zeitraum der
Ausführungsfristen.
c) Jeweils eine Woche vor Ausführung der Bauleitung
einen wochenbezogenen Steuerungsterminplan inkl.
Leistung, Menge und Personalstärke vorzulegen.
d) Auf Verlangen der Bauleitung zum Erreichen der
Wochenleistungen und zur Beschleunigung der
Baumaßnahme die Personalstärke zu erhöhen.
b) Sämtliche aufgemessene Maße, örtlich oder aus
Plänen, sind in die Aufmaßpläne zu setzen. Bei später
nicht sichtbaren Maßen sind Maßskizzen anzufertigen.
Fehlende Maße in Aufmaßzeichnungen werden bei der
Prüfung nicht berücksichtigt. Die Aufmaße sind
wöchentlich an die Bauleitung zu übergeben.
Die DGUV Vorschrift 3 "Elektrische Anlagen und
Betriebsmittel", sowie die BGI 608 "Auswahl und Betrieb
elektrischer Anlagen und Betriebsmittel auf der
Baustelle" und die BGI 600 "Auswahl und Betrieb
ortsveränderlicher elektrischer Betriebsmittel nach
Einsatzbereichen" ist anzuwenden.
Die Kosten hierzu trägt der AN.
Die Teilnahme an den durch die Bauleitung festgesetzten
Besprechungen ist verbindlich.
Alle Arbeiten müssen von einem fachlich geeigneten
deutschsprachigem Vorgesetzten geleitet werden. Während
der Arbeiten muss diese Person ständig auf der
Baustelle anwesend sein oder einen geeigneten Vertreter
der Bauleitung schriftlich benennen.
Abschließbare Lagerflächen:
Abschließbare Räume stehen im Gebäude nicht zur
Verfügung. Hierfür hat der Auftragnehmer selber zu
sorgen und dies in den Einheitspreisen zu
berücksichtigen.
Gesundheitsschutz auf Baustellen:
Die Hinweise des Koordinators zu erforderlichen
Sicherheits- und Gesundheitsschutzmaßnahmen sind zu
berücksichtigen.
Vom Auftragnehmer ist eine für den Arbeitsschutz in
seinem Bereich Verantwortlicher zu benennen.
Für den Verhinderungsfall muss ein Vertreter für den
Verantwortlichen benannt werden.
Eine Woche nach Beauftragung, jedoch unbedingt 5 Tage
vor Arbeitsaufnahme, sind dem SiGeKo über die
Bauleitung folgende Unterlagen zu übergeben:
- Individuelle Gefährdungsbeurteilung nach
Arbeitsschutzgesetz §5, §6
- Abbruchanweisung gemäß DGUV Vorschrift 38 §20
- Ausgefüllte und durch einen Verantwortlichen
unterschriebene Unternehmererklärung.
- Benennung des verantwortlichen Bauleiters.
- Benennung der Sicherheitsfachkraft /
Unternehmermodell mit Nachweis.
- Benennung der Ersthelfer mit Ausbildungsnachweis.
Alle weiteren Angaben sind den beiliegenden
Ausschreibungsunterlagen, Plänen und den Laborproben
mit Gutachten zu entnehmen.

### Titel 01 Kunstofffenster

**01.0010 Fenster, 1-flügelig, ca. 1400/1600**
Fenster aus Kunststoff 6 Kammern, einflügelig DK, aus
Hohlkammerprofil mit innerer Stahlrohrverstärkung,
doppelter Lippendichtung.

Farbe : PVC innen weiß, außen dunkelgrün foliert
Vorgefertigt für äußere Fensterbank : Naturstein
vorhanden
Beschläge : LM-elox., verdeckt liegend,
Einhandbedienung, Drehkippbeschlag
Wind :Beanspruchungsgruppe C
Verglasung : Wärmeschutzverglasung, 3-fach
Isolierverglasung
Floatglas
Uw : <1,2 W/m²K

Rohbaumaß : ca. 1400x1600 mm
Lichte Öffnungsweite: NA >/= 90/120cm

Die nachfolgend aufgeführten Profildimensionen wurden
lediglich überschläglich bemessen und als Konzeption
aufgeführt. Der Bieter hat vor Abgabe seines Angebotes
die aufgeführten Profile und Profilstärken aufgrund der
nachfolgend beschriebenen örtlichen Gegebenheiten
statisch zu überprüfen und falls erforderlich, zu
korrigieren. Mehr- oder Minderpreise aufgrund
Profiländerungen durch statische Erfordernisse oder
Ortsunkenntnis, können nach Abgabe des Angebotes nicht
mehr berücksichtigt werden.

Winddruck auf Außenbauteilen nach DIN 1055, Teil 4

Objektstandort : 52388 Nörvenich
Geschoss : EG
Gebäudebreite : ca.23 m
Gebäudetiefe : ca. 6 m
Gebäudehöhe : bis ca. 4,00 m
OKFFB : ca. 113 müNN

Rahmenprofil :

Hochwärmegedämmtes Fenster-System mit ca. 76 mm
Grundbautiefe.

Konstruktionsmerkmale:

Raumseitig aufschlagender Flügelrahmen mit ca. 10 mm
Flächenversatz zur Rahmenebene.

Die innere Anschlagdichtung (Dichtungsfuß) ist
umlaufend anzuordnen und ist nicht durch die Bänder
und/oder Ecklager zu unterbrechen. Die Dichtungslippe
ist im Bereich der Bänder passgenau auszuklinken, an
den Flügelrahmenecken sind entsprechende
Dichtungs-Formstücke einzubauen.

Für den erhöhten Wärmeschutz sind Verglasungsdichtungen
mit Fahnen einzusetzen.

Profilansichtsbreiten (Ansichtsbreiten außen):

Blendrahmen seitlich und oben : ca. 100 mm ggf. mit
Aufdopplung wenn notwendig mit Anpassung an die
Stichbögen durch Schneiden der Aufdopplung.

Sonstiges:

Befestigungsuntergrund : Massives Mauerwerk oder
Stahlbeton
Einbauort : EG
Farbe : PVC innen weiß, außen dunkelgrün foliert
Fensterbank außen : vorgerichtete Natursteinbank
Mindestanforderung Wärmeschutz: Uw  </= 1,2 W/(m2K)

Rohbaumaß : ca. 1400x1600 mm lichte Öffnung NA 90/120cm
Beschlag : LM-eloxiert, verdeckt liegend,
Einhandbedienung mit Fehlbedienungssperre

Fenstergriff : Drehkippbeschlag mit Kammergetriebe,
Oberfläche PVC innen weiß, außen dunkelgrün foliert.

Öffnungsbegrenzer : Für aufschlagenden DK Flügel, DIN
rechts/links einsetzbar. Öffnungsbegrenzung max. 90°
und Dämpfung passend zur Flügelgröße. Oberfläche EV 1
eloxiert.

Fensteraufteilung:
 einflügelig

Fenstermontage nach RAL:

Die Kunststofffenster sind wie nachfolgend beschrieben
inkl. Basisprofil nach RAL zu montieren und
einzudichten. Die Abdichtung des Elementes zum
Baukörper erfolgt dreiseitig (seitlich und oben) von
außen mit zugelassenem RAL gütegesichertem Kompriband.
Die Verarbeitung hat so zu erfolgen, dass die
Kompribänder nach außen nicht aufquellen.
Zum Nachweis der Eignung sind auf Verlangen der
Bauleitung folgende Nachweise zu erbringen:
- Sd-Wert Prüfung einer anerkannten MPA.
- Instationäre Simulationsrechnung eines
  Beispielanschlusses von einem anerkannten
  Prüfinstitut zum Nachweis der Funktion.
- RAL-Zertifikat.
Die äußere Abdichtung im unteren Anschluss bei
bodenständigen Elementen hat im Sinne der DIN 18533 mit
einem bauaufsichtlich zugelassenenm 2K PU
Flüssigkunstoff-System mit Vlieseinlage mit Primer zu
erfolgen. Dämmstoffe sind mit einer KSA oder Trennlage
zu überdecken.
Zum Nachweis der Eignung sind auf Verlangen der
Bauleitung folgende Nachweise zu erbringen.
Allgemeines bauaufsichtliches Prüfzeugnis für die
äußere Abdichtung im Sinne der DIN 18533.
Die innere, vierseitige Abdichtung ist luftdicht mit
wechselseitig montierbaren, überputzbaren Butylbändern
als RAL gütegesicherte Fugendichtungskomponente auf zu
grundierenden, mineralischen Untergründen auszuführen.
Die Baustoffklasse B2 nach DIN 4102 ist stets zu
gewährleisten und mit einem Prüfzeugnis zu belegen.
Zum Nachweis der Eignung sind auf Verlangen der
Bauleitung folgende Nachweise zu erbringen:
Allgemeines bauaufsichtliches Prüfzeugnis für die
innere luftdichte Ausführung.
Die Richtlinie der Informationsschrift "Verputzen von
Fenster-Anschlussfolien"; technisches Merkblatt
Bundesverband der Gipsindustrie e.V ist vereinbart.
Die Haftflächen müssen trocken, frei von Öl, Fett,
Staub und sonstigen antiadhäsiven Bestandteilen sein.
Die Bänder sind spannungsfrei und nach DIN 4108 Teil 7
schlaufenförmig anzubringen und im Überkopfbereich
zusätzlich zu befestigen.
Der Hohlraum zwischen Fenster und Wand ist mit
Fensterschaum dosiert zu verfüllen.

In den Einheitspreis ist mit einzukalkulieren:
- Überprüfung der Haftzugfähigkeit der bauseits
  angrenzenden Putzflächen in den Laibungen.
- Montage der Fugendichtungsbänder wie vor beschrieben.
Während der Baumaßnahme behält sich der AG vor
Luftdichtheitsmessungen gem. DIN EN 13829 und GEG mit
rechnergesteuerter Blower-Door-Ausrüstungen inkl.
Leckagesuche durchzuführen. Eventuell auftretende
Leckagen sind durch den AN auf eigene Kosten
nachzuarbeiten.

Die Demontage und Montage der neuen Fenster muss
abschnittsweise am selben Tag erfolgen. Die
Bauabschnitte werden örtlich mit der Bauleitung
festgelegt. Die Demontage erfolgt durch den bauseitig
beauftragten Abbruchunternehmer.
Menge: 10,000 Stk
Kostengruppe DIN 276 2018-12: 300000000

**01.0020 Zulage Satinato**
Zulage für die Ausführung der vorgenannten
Fensteranlagen mit Satinato.
Menge: 3,000 Stk
Kostengruppe DIN 276 2018-12: 300000000

**01.0030 Zulage Verleistung**
Zulage für die dreiseitige Verleistung der
Fensteranlagen mit pulverbeschichtenen Winkeln, inkl.
Gehrungsschnitte und dauerelastische Versiegelung zum
Profil, sowie zum WDVS.

Abmessungen: bis 40x40 mm
Kantungen: 3 Stück
Abwicklung: 10/40/40/10 = 100 mm
Menge: 46,000 m
Kostengruppe DIN 276 2018-12: 300000000

**01.0040 Aluminium - Fensterbank, 160 mm, RAL Fenster neu**
Aluminiumfensterbank mit Antidröhn 160 mm Ausladung,
mit 40 mm Tropfnase an zu liefernden Fensteranlagen
liefern und montieren.

Material : Aluminium
Materialstärke : nach statischen Erfordernissen
Tropfnase : 40 mm
Länge : bis ca. 1410 mm ohne Dehnungsstücken
Oberfläche : RAL Buntton nach Wahl des AG
Anschraubsteg : 23 mm
Bohrungen Anschraubsteg : 4x7 mm Langloch e=250 mm

Inkl. aller System- Fensterbankhalter, V2A-Schrauben
mit Kunststoff- Beilagescheiben und Abdeckkappen sowie
aller sonstigen Montagemittel liefern und montieren.
Bordstücke in gesonderter Position.

Die äußere Abdichtung erfolgt im unteren
Fensteranschluss, schlagregendicht und dampfoffen. Die
Schlagregensicherheit und die Diffusionsoffenheit ist
stets zu  gewährleisten und durch ein Prüfzeugnis zu
belegen. Schlagregendichtheit bis 600 Pa (in Anlehnung
an DIN 18542-BG1)

Zum Schutz der beschichteten Oberfläche muss eine mind.
3 Monate UV- stabile und recycelbare Folie aufgebracht
sein.
Menge: 14,000 m
Kostengruppe DIN 276 2018-12: 300000000

**01.0050 Aluminium - Bordstücke, 160 mm, RAL**
Aluminium - Gleitabschluss passend zu den zuvor
ausgeschriebenen Aluminiumfensterbänken.
Der Gleitabschluss muss im montierten Zustand eine
thermisch bedingte Längenänderung der Fensterbank von
bis zu 3 mm aufnehmen können (je Seite).

Material : Aluminium
Tropfnase : 40 mm
Oberfläche : RAL Buntton nach Wahl des AG
Ausladung : 160 mm
Menge: 20,000 Stk
Kostengruppe DIN 276 2018-12: 300000000

### Titel 02 Stundenlohnarbeiten

**02.0010 Stundensatz Facharbeiter, Metallbau**
Arbeiten, welche nicht in den
Positionen erfasst sind und gegen
Nachweis zur Ausführung kommen:

Facharbeiterstunden Metallbau
Menge: 5,000 h
Kostengruppe DIN 276 2018-12: 300000000

**02.0020 Stundensatz Facharbeiter, Schlosser**
Arbeiten, welche nicht in den
Positionen erfasst sind und gegen
Nachweis zur Ausführung kommen:

Facharbeiterstunden
Schlosserarbeiten
Menge: 5,000 h
Kostengruppe DIN 276 2018-12: 300000000

**02.0030 Stundensatz Fachhelfer, Metallbau**
Arbeiten, welche nicht in den
Positionen erfasst sind und gegen
Nachweis zur Ausführung kommen:

Fachhelferstunden Metallbau
Menge: 5,000 h
Kostengruppe DIN 276 2018-12: 300000000

**02.0040 Stundensatz Fachhelfer, Schlosser**
Arbeiten, welche nicht in den
Positionen erfasst sind und gegen
Nachweis zur Ausführung kommen:

Fachhelferstunden Schlosserarbeiten
Menge: 5,000 h
Kostengruppe DIN 276 2018-12: 300000000
